# TRE - Treskowallee 202, 12459 Berlin
Angebotsaufforderung (GAEB DA XML 3.3, DA83)
Projekt: TRE
Währung: EUR
Vergabeart: Freihändige Vergabe
Abgabeort: Covivio Immobilien GmbH Lietzenburger Str. 90 10719 Berlin F
Sicherheit Vertragserfüllung %: 0,00
Sicherheit Gewährleistung %: 0,00
Auftraggeber: Covivio Immobilien GmbH, Lietzenburger Str. 90, 10719 Berlin, Ansprechpartner Frau Mosbach, E-Mail renate.mosbach@covivio.immo
Ausführungsort: TRE - Neubau Wohngebäude, Treskowallee 202, 12459 Berlin, Ansprechpartner Frau Mosbach, E-Mail renate.mosbach@covivio.immo
Erstellt mit: 5 251008, NOVA AVA, 13.10.2025

## ALLGEMEINE PROJEKTBESCHREIBUNG TRE
Grundstück:
TRE - Treskowallee 202, 12459 Berlin
Neubau Wohngebäude

Neubauprojekt:

Das Grundstück in der Treskowallee 202 befindet sich im Bezirk Treptow-Köpenick. Es umfasst eine Fläche von ca. 23.000 m2. Südöstlich wird es durch die Treskowallee und südwestlich durch die Grundstücke der Diakonie-Pflege Simeon GmbH und der Albatros Schule begrenzt. Nordöstlich und -westlich ist es von Wald umschlossen.

Die Covivio plant den Rückbau der Bestandsbebauung, bestehend aus ehemaligen Garagen- und sonstigen Kasernengebäuden (keine Mieter oder Eigentümer vorhanden) und sowie den Neubau von mehreren Wohngebäuden auf dem Gelände.

Die Lage des Grundstücks mit vorhandener Bebauung kann dem Übersichtslageplan der Abbildung 1 entnommen werden.
Das Grundstück kann von der Treskowallee begangen werden. Die Gebäude sind einsturzgefährdet und nicht betretbar.

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
## ALLGEMEINE TECHNISCHE VORBEMERKUNGEN
Der sachliche Geltungsbereich ergibt sich ebenso wie die technische Ausführung aus den ATV:
DIN 18 459 Abbruch- und Rückbauarbeiten
und den anerkannten Regel der Technik.

Ergänzend sind u.a. folgende ATV / DIN zu berücksichtigen:
DIN 18 007 Abbrucharbeiten

Allgemeines
Es gelten jeweils die Normen und Regeln in der zum Vertragsschluss gültigen Fassung einschließlich der Änderungen, Berichtigungen und Beiblätter.
Soweit in der Leistungsbeschreibung auf Technische Spezifikationen, z. B. nationale Normen, mit denen Europäische Normen umgesetzt werden, europäisch technische Bewertungen, gemeinsame technische Spezifikationen, Internationale Normen, Bezug genommen wird, werden auch ohne den ausdrücklichen Zusatz: „oder gleichwertig„, immer gleichwertige Technische Spezifikationen in Bezug genommen.
(Erläuterung: „Gilt nur für öffentliche Bauvorhaben: Dieser Hinweis soll gemäß ATV DIN 18299 grundsätzlich in die Vorbemerkungen aufgenommen werden, sobald in der Leistungsbeschreibung auf technische Spezifikationen Bezug genommen wird.„)

BG Bau Broschüre

DGUV Information 201-012

Emissionsarme Verfahren nach TRGS 519 für Tätigkeiten an asbesthaltigen Materialien
Herausgeber: Deutsche Gesetzliche Unfallversicherung e.V. (DGUV) (bisher: BGI 664)

## ZUSÄTZLICHE TECHNISCHE VORBEMERKUNGEN ABBRUCHARBEITEN
01  Allgemeines
Die Kosten hierfür werden über einen in der Auftragsverhandlung festzulegenden Prozentsatz von der Schlussrechnungssumme in Abzug gebracht. Die Verteilung der Medien vom Übergabepunkt (z. B. Baustromverteiler des AG) bis zum Arbeitsplatz ist Sache des AN.

Für vom AN selbst vorgesehene Lagerflächen u.ä. besteht generelle Abstimmungspflicht mit dem AG.

02  Angaben zur Ausführung
Die Baustelle ist vor Angebotsabgabe, spätestens jedoch vor Auftragsverhandlung durch den Bieter zu besichtigen. Alle sich aus den Örtlichkeiten ergebenden Aufwendungen sind einzukalkulieren. Terminliche Abstimmung für Zugang zum Grundstück bitte über (Bahlke, +49 30 221 821 708).

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

Gefahrenbereiche bei Abbrucharbeiten auf der Baustelle sind abzusperren und zu kennzeichnen. Entstehen dadurch Behinderungen für andere Unternehmer oder Dritte, sind der Zeitraum der Absperrung sowie alternative Maßnahmen mit der Bauleitung abzustimmen.
Vor Ausführungsbeginn hat der Auftragnehmer mit dem Auftraggeber festzulegen, wo das erforderliche Gerät, Schutt, Container und dergleichen auf der Baustelle gelagert werden kann, um gegenseitige Störungen der am Bau beteiligten Handwerker während der Bauausführung zu vermeiden.
Die nach ATV DIN 18299 Abschnitt 4.1.11 durch den Auftragnehmer zu beseitigenden Verunreinigungen beziehen sich auch auf die Verunreinigung der öffentlichen Verkehrswege durch Fahrzeuge und Maschinen des Auftragnehmers oder seiner Subunternehmer. Solche Verunreinigungen sind durch geeignete Maßnahmen möglichst zu vermeiden. Trotzdem auftretende Verunreinigungen sind so rechtzeitig zu beseitigen, dass durch sie keine Gefährdung des öffentlichen Verkehrs entstehen kann.

Werden bei den Arbeiten kontaminierte oder asbesthaltige Materialien angetroffen, so ist der Auftraggeber unverzüglich zu verständigen. Diese Verpflichtung gilt auch im Verdachtsfall.
Bauschutt ist über geschlossene Schuttrutschen abzuwerfen. Das direkte Abwerfen ist nicht gestattet.
In bewohnten Gebieten dürfen nur schallarme Kompressoren (Schrauben- oder Rotationskompressoren) eingesetzt werden.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Angaben zu Stoffen und Bauteilen
Bauschutt und andere Bauabfälle sind vor der Abfuhr gemäß den Deponieklassen bzw. Abfallschlüsseln der AVV zu separieren, getrennt abzufahren und zu entsorgen.
Die Vorschriften über die Entsorgung von Sondermüll und Sonderabfall sowie Reststoffverwertung und örtlich festgelegte Maßnahmen für Recycling sind einzuhalten. Das Eingraben oder Verbrennen auf der Baustelle ist grundsätzlich untersagt.
Schutt-Container sind zur Vermeidung von Staub mit Planen dicht abzudecken; bei Bedarf ist ein Netzmittel zu verwenden.

07 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

08 Sauberkeit Arbeitsplatz
Der Arbeitsplatz ist täglich sauber (besenrein) zu verlassen. Sollte der AN dieser Verpflichtung nicht nachkommen, ist der AG berechtigt, ohne weitere Vorankündigung die Beräumung / Säuberung der Arbeitsplätze durch Dritte zu veranlassen. Die daraus entstehenden Kosten trägt der AN. Dies gilt auch für Grundstückszufahrten und angrenzende öffentliche Straßenbereiche.

Vor Ausführungsbeginn ist eine gemeinsame beweissichernde Ortsbegehung durchzuführen und der Zustand der den Abbruchbereichen angrenzenden Grundstücksbereichen inkl. Zufahrt zu protokollieren. Nach Abschluß der Arbeiten sind diese Bereiche in ihrem ursprünglichen Zustand nach vorheriger Abstimmung mit der Bauleitung wieder herzurichten.

09 Angaben zur Abrechnung
Die Abrechnungsmengen von Leistungen, die nach der Masse abzurechnen sind, sind durch Wiegen auf einer amtlich zugelassenen Waage zu ermitteln und durch amtlichen Wiegeschein zu belegen, sofern im Leistungstext nicht das Ermitteln der Masse durch Berechnung vorgegeben ist.

10 Sonstige Angaben
Der Auftragnehmer hat dafür Sorge zu tragen, dass während der Ausführung seiner Leistungen immer mindestens ein fließend deutsch sprechender Mitarbeiter seiner Firma auf der Baustelle anwesend ist.

Alle hieraus entstehenden Kosten sind mit den Einheitspreisen abgegolten.

## 3013 Abbruch- u. Rückbauarbeiten
Datum: 27.08.2025

### Titel 1 Abbruch- u. Rückbauarbeiten

#### Abschnitt 1.1 Baustelleneinrichtung

*Hinweis: Arbeitsbereich*
Vor Beginn der Arbeiten ist mit der örtlichen Bauleitung der Arbeitsbereich, die Lagerflächen und die Bewegungsflächen auf dem Grundstück festzulegen, zu markieren und zu dokumentieren.

**1.1.10 Baustelleneinrichtung Abbrucharbeiten**
Einrichten und Vorhalten einer Baustelleneinrichtung Abbruch für den Zeitraum der Abbrucharbeiten sowie beräumen der Baustelle und entfernen von Verunreinigungen, mit folgenden in den Pauschalpreis einzurechnenden Leistungen:
- Herrichten der erforderl. Lager- und Arbeitsplätze
- Notwendige Geräte, Hebezeuge wie Krane und Hubbühnen etc.
- Absturzsicherungen an Bauteilöffnungen
- sonstige notwendige Leistungen für die Abbrucharbeiten sind einzukalkulieren
- Baustromanschluss/Verbrauch für die eigene Leistung
- Bauwasseranschluss/Verbrauch für die eigene Leistung
- WC Einrichtung für die eigene Leistung
- Baustellenbeleuchtung
Menge: 1,000 Psch

**1.1.20 Beantragung Sondernutzung und VrAO**
*** Bedarfsposition ohne GB
Die Beantragung und Einholung der Sondernutzungserlaubnis und
VrAO für öffentliches Straßenland nach §11 Berliner Straßengesetz
beim örtlich zuständigen Tiefbauamt (Straßenbaulastträger) und
Verkehrslenkung Berlin.
Die BE-Planung sowie die anfallenden Gebühren werden vom AG übernommen.
Menge: 1,000 Stk

#### Abschnitt 1.2 Freimachung Grundstück

**1.2.10 Flächen von diversen Bewuchs roden**
Gelände roden,
bestehend aus zusammenhängenden Einzelpflanzflächen,
Bewuchs: Strauchwerk, Bodendecker, Hecken, Heister, etc.
Stammdurchmesser: max. 10 cm,
entferntes Material laden und entsorgen
Menge: 1200,000 m2

**1.2.20 Geländeplanum herstellen**
Planum gemäß ZTVE-STB herstellen, einschl. Verdichtung
Ausführungen nur dort, wo diese Leistung keine Nebenleistung nach ATV und ZTV darstellt,
einschl. Regulierung der Unterlage / des Unterbaues
sowie Zulieferung geeignten Füllmaterials. Etwa
übrigbleibende Massen werden AN-Eigentum und sind zu
beseitigen.
Auf- und Abtrag bis +/- 5 cm
Das Planum darf nicht mehr als +/- 3 cm von der Sollhöhe abweichen.
Das Planum bedarf der förmlichen Abnahme als vorbereitende Maßnahme für die endgültige Abnahme.
Menge: 1200,000 m2

#### Abschnitt 1.3 Gebäudeabbruch

**1.3.10 Medienfreischaltung**
Medienfreischaltung als Veranlassung des AN
Leistungsbestandteile:
- Sichtung und Sicherung Übergabepunkte
- Freischaltung aller Medien, auch außerhalb des Gebäudes im gesamten Baufeld
- Leitungsentleerung und ggf. -verschluss
- Alle Beantragungen, Abstimmungen und Koordination mit Versorgern
- ggf. entstehende Gebühren und Beträge
Menge: 1,000 psch
- 1, Leistungsbereiche: 084; DIN 276-1 2008-12: 394; DIN 276 2018-12: 394
Leistungsbereiche: 084
DIN 276-1 2008-12: 394
DIN 276 2018-12: 394

**1.3.20 Entrümpelungs- und Entkernungsarbeiten UG und DG, Infektionshaus**
Alle Entrümpelungs- und Entkernungsarbeiten im Gebäude "Infektionshaus", wie nachfolgend beschrieben, im EG und DG, gemäß Besichtigung vor Ort, inkl. aller erforderlichen Arbeiten, wie Abbrechen, Zerkleinern, Transporte bis zum Schuttcontainer und Entsorgung u.ä., inkl. folgender Leistungen (ohne Anspruch auf Vollständigkeit):

EG und DG - Entrümpelung und Entkernung:
- Sperrmüll - Entrümpelung durch Herausschaffen von Sperrmüll aller Art, wie Betten, Tische, Stühle, Kleiderständer, Spiegel, Ofen, oder sonstige lose stehende/hängende Gegenstände
- Einbauten und Anbauten - Rückbau, Abbrechen und Abtransport aller Einbauschränken, Küchenschränke, Badmöbel, Waschbecken, Toiletten, Dusch- und Badewannen, Tische, Lichtschalter, Steckdosen, Duschbrauseköpfe, -schleuche, -schienen, -trennwände, Mischbatterien, Leuchten, etc.
- Wand- und Deckenverkleidungen - Abbrechen und Abtransport aller Wand- und Deckenverkleidungen, wie Fliesen, Holzvertäfelungen, Deckenverkleidung aus Strohmatten und Putz einschl. Unterkonstruktion und Dämmung aus Mineralwolle, Tapeten, oder ähnlich
- Bodenbeläge - Abbrechen aller, teilweise mehrlagigen, Bodenbeläge, wie Fliesen, Teppich, Holzparkett, Laminat, Linoleum, etc., inkl. Trennlagen und Schienen, wie Folien, Dämmung, Korkmatten, Schlüter-Schienen, u.ä.
- Vorsatzschalen - inkl. Dämmung und Unterkonstruktion
- Leichtbauwände, Gipskartonwände, Holz/Glas-Trennwände - inkl. Dämmung und Unterkonstruktion
- Fensterbretter
- Türen - alle Innentüren
- Heizkörper - Glieder- und Plattenheizkörper in verschiedenen Dimensionen
Ort:  Infektionshaus
Menge: 1,000 psch

**1.3.30 Entrümpelungs- und Entkernungsarbeiten UG und DG, Leichenhaus**
*** Bezugsbeschreibung
Ort: Leichenhaus
Menge: 1,000 psch

**1.3.40 Maschineller Gebäudeabbruch Infektionshaus**
*** wie Position 1.3.30
Maschineller Gebäudeabbruch eines freistehenden Gebäudes
nach der Entkernung, inkl. Keller, einschl. Schuttbeseitigung nach
AVV-Schlüssel und Entsorgungsgebühren.
Einsatz von Großgerätetechnik möglich.
Abbruch bis OK Bodenplatte.

Konstruktion:

| Größe: | ca. 15 mal 30 m |
| --- | --- |
| Traufhöhe: | ca. 10 m |
| Kellersole unter OKG: | ca. 2 m |
| Anzahl Geschosse: | UG, EG, OG, DG |
| Baustoff Wände: | Mauerwerk |
| Bauart Decken: | Ziegeldecken mit Stahlträgern |
| Dachform | Walmdach |
| Dacheindeckung | Betondachsteine |

Die Stand- und Fahrbereiche für Großgeräte sind befahrbar.
Diese sind mit der Bauleitung vor Beginn der Arbeiten abzustimmen.

Abrechnungsgrundlage: BRI umbauter Raum
Ort: Infektionshaus
Menge: 6100,000 m3

**1.3.50 Maschineller Gebäudeabbruch Leichenhaus**
Maschineller Gebäudeabbruch eines freistehenden Gebäudes
nach der Entkernung, inkl. Keller, einschl. Schuttbeseitigung nach
AVV-Schlüssel und Entsorgungsgebühren.
Einsatz von Großgerätetechnik möglich.
Abbruch bis OK Bodenplatte.

Konstruktion:

| Grundfläche | ca. 160 m² |
| --- | --- |
| Traufhöhe über OKG: | ca. 6,5 m |
| Kellersole unter OKG: | ca. 2,8 m |
| Anzahl Geschosse: | UG, EG, DG |
| Baustoff Wände: | Mauerwerk |
| Bauart Decken: | Ziegeldecken mit Stahlträgern |
| Dachform | Walmdach |
| Dacheindeckung | Bieber |

Die Stand- und Fahrbereiche für Großgeräte sind befahrbar.
Diese sind mit der Bauleitung vor Beginn der Arbeiten abzustimmen.

Abrechnungsgrundlage: BRI umbauter Raum
Ort: Leichenhaus
Menge: 1800,000 m3

**1.3.60 Maschineller Gebäudeabbruch Nebengebäude**
Maschineller Gebäudeabbruch eines freistehenden Gebäudes
nach der Entkernung, inkl. Keller, einschl. Schuttbeseitigung nach
AVV-Schlüssel und Entsorgungsgebühren.
Einsatz von Großgerätetechnik möglich.
Abbruch bis OK Bodenplatte.

Konstruktion:

| Grundfläche | von 20 bis 35 m² |
| --- | --- |
| Traufhöhe über OKG: | bis 2,5 m |
| Kellersole unter OKG: | ca. 2,0 m |
| Anzahl Geschosse: | 1 |
| Baustoff Wände: | Mauerwerk |
| Bauart Decken: | Ziegeldecken mit Stahlträgern |
| Dachform | Flachdach / Satteldach |
| Dacheindeckung | Bitumen |

Die Stand- und Fahrbereiche für Großgeräte sind befahrbar.
Diese sind mit der Bauleitung vor Beginn der Arbeiten abzustimmen.

Abrechnungsgrundlage: BRI umbauter Raum
Ort: Nebengebäude
Menge: 200,000 m3

**1.3.70 Zulage Haufwerkherstellung zur Beprobung**
*** Pauschalposition
Herstellung der erforderlichen Haufwerkgrößen für Mischbeprobungen
gemäß der Entsorgungsbestimmungen und
in Abstimmung mit der örtlichen Bauleitung.
Menge: 1,000 psch

**1.3.80 Abbruch befestige Flächen, Beton**
Abbruch der befestigten Flächen der Außenanlagen im Bereich
des damaligen Carports, zerkleinern
und zur Beprobung auf Haufwerke lagern.

Dicke im Mittel: ca. 0,30 m.
Material: Beton

Ausführung nur auf Anweisung der Bauleitung!
Menge: 3,500 to

**1.3.90 Suchschürfe bis 1,50 m**
Suchschürfe von Hand, bzw. mit Kleingerätetechnik zur
Erkundung der Medien und Gründungsebene Nachbargebäude.
Inkl. Einmessen der Punkte

Ausführung nur auf Anweisung der Bauleitung!
Menge: 3,000 Stk

#### Abschnitt 1.4 Verladen, Transport und Entsorgung

**1.4.10 Deklarationsanalytik**
*** Pauschalposition
Probenahme und Analytik von vorgeschriebenen Haufwerken aus Beton,
Bauschutt, sowie sonstige belastetet Baustoffe (KMF-Dämmung, Teerpappe, Altholz)
gemäß EBV Vollzugshinweise Berlin und LAGA
Mindestuntersuchungsprogramm im Feststoff und Eluat.
inkl. Beantragung Erzeugernummer beim Senat.
Menge: 1,000 psch

**1.4.20 KMF-Dämmung AVV 170 603***
KMF-haltige Dämmung aufnehmen und in Container verladen.
Fachgerechte Entsorgung und Abtransport gem. Abfallverzeichnis-Verordnung.

Die tatsächliche Menge ist durch Entsorgungsnachweise abzurechnen.
Menge: 2,000 to

**1.4.30 Asbesthaltige Teerpappe (Dachabdichtung Haus1) AVV 170 903***
Asbesthaltige Teerpappe aufnehmen und in Container verladen.
Fachgerechte Entsorgung und Abtransport gem. Abfallverzeichnis-Verordnung.
Beim Ausbau sind die TRGS 519 und 551 zu beachten.

Die tatsächliche Menge ist durch Entsorgungsnachweise abzurechnen.
Menge: 3,000 to

**1.4.40 Faserfreie Teerpappe (Dachabdichtung Haus 2) AVV 170 303***
Faserfreie Teerpappe aufnehmen und in Container verladen.
Fachgerechte Entsorgung und Abtransport gem. Abfallverzeichnis-Verordnung.
Beim Ausbau ist die TRGS 551 zu beachten.

Die tatsächliche Menge ist durch Entsorgungsnachweise abzurechnen.
Menge: 2,000 to

**1.4.50 Altholz (Dachkonstruktion, Spannplatten, Kork, Fenster, Türen, Dielen) AVV 170 204***
*** Bedarfsposition ohne GB
Altholz aufnehmen und in Container verladen.
Fachgerechte Entsorgung und Abtransport gem. Abfallverzeichnis-Verordnung.

Die tatsächliche Menge ist durch Entsorgungsnachweise abzurechnen.
Menge: 1,000 to

**1.4.60 Bauschutt bis RC-1 AVV 170 101/ 170 107**
Bauschutt bis RC-1 aufnehmen und in Container verladen.
Fachgerechte Entsorgung und Abtransport gem. Abfallverzeichnis-Verordnung.

Die tatsächliche Menge ist durch Entsorgungsnachweise abzurechnen.
Menge: 420,000 to

**1.4.70 Zulage RC-2 AVV 170 101/ 170 107**
Zulage der zuvor beschriebenen Position
Materialklasse: RC-2

Die tatsächliche Menge ist durch Entsorgungsnachweise abzurechnen.
Menge: 420,000 to

**1.4.80 Schlacke AVV 170 106***
Schlacke aufnehmen und in Container verladen.
Fachgerechte Entsorgung und Abtransport gem. Abfallverzeichnis-Verordnung.

Die tatsächliche Menge ist durch Entsorgungsnachweise abzurechnen.
Menge: 6,000 to

**1.4.100 Metalle ungefährlich AVV 170 5xx**
*** Bedarfsposition ohne GB
Metalle ungefährlich aufnehmen und in Container verladen.
Fachgerechte Entsorgung und Abtransport gem. Abfallverzeichnis-Verordnung.
Beim Ausbau ist die TRGS 505 zu beachten.

Die tatsächliche Menge ist durch Entsorgungsnachweise abzurechnen.
Menge: 1,000 to

#### Abschnitt 1.5 Stundenlohnarbeiten

**1.5.10 Stundensatz Facharbeiter**
Für evtl. erforderliche Arbeiten, die nicht im Leistungsverzeichnis
erfasst sind und nur auf ausdrückliche Anweisung der Bauleitung
gegen Nachweis zur Ausführung kommen.

Berechnet für: Facharbeiter
Gewerk: Abbruch- u. Rückbauarbeiten
Menge: 50,000 h

**1.5.20 Stundensatz Helfer**
Für evtl. erforderliche Arbeiten, die nicht im Leistungsverzeichnis
erfasst sind und nur auf ausdrückliche Anweisung der Bauleitung
gegen Nachweis zur Ausführung kommen.

Berechnet für: Helfer
Gewerk: Abbruch- u. Rückbauarbeiten
Menge: 50,000 h

**1.5.30 Zulage für Arbeiten an Wochenenden (Samstag + Sonntag)**
*** Bedarfsposition ohne GB
Zulage für Arbeiten an Wochenenden (Samstag + Sonntag).

Aufschlag pro Stunde Arbeitseinsatz (Vorarbeiter / Facharbeiter / Helfer)
Menge: 1,000 h
